# Reparació estructural de formigó, amb morter a base de ciment, modificat amb polímers

- Propietat de l'arxiu: CYPE INGENIEROS, S.A.
- Format: FIEBDC-3/2002
- Divisa: EUR
- Costos indirectes: 3.00 %
- IVA: 21.00 %

## E Estructures

### EH Formigó armat

#### EHY Reparacions

**EHY010** m² Reparació estructural de formigó, amb morter a base de ciment, modificat amb polímers.
Aplicació manual de morter tixòtrop, monocomponent, compost per ciments especials, àrids seleccionats, fibres i resines sintètiques, modificat amb polímers, reforçat amb fibres, resistent als sulfats, de retracció compensada, Propam Repar 30 "PROPAMSA", amb una resistència a compressió a 28 dies major o igual a 25 N/mm² i un mòdul d'elasticitat major o igual a 15000 N/mm², classe R3, tipus PCC, segons UNE-EN 1504-3, Euroclasse A1 de reacció al foc, segons UNE-EN 13501-1, en capa de 15 mm de gruix mitjà, amb acabat superficial remolinat amb esponja o remolinador, per a reparació i reforç estructural d'element de formigó.
Inclou: Humectació de la superfície suport. Preparació de la mescla. Aplicació del producte. Perfilat de les arestes. Curat.
Criteri d'amidament de projecte: Superfície mesurada segons documentació gràfica de Projecte.
Criteri de mesura d'obra: Es mesurarà la superfície realment executada segons especificacions de Projecte.

| Codi | Ut | Descripció | Rendiment | Preu | Import |
|---|---|---|---|---|---|
| mt09reo010a | kg | Morter tixòtrop, monocomponent, compost per ciments especials, àrids seleccionats, fibres i resines sintètiques, modificat amb polímers, reforçat amb fibres, resistent als sulfats, de retracció compensada, Propam Repar 30 "PROPAMSA", amb una resistència a compressió a 28 dies major o igual a 25 N/mm² i un mòdul d'elasticitat major o igual a 15000 N/mm², classe R3, tipus PCC, segons UNE-EN 1504-3, Euroclasse A1 de reacció al foc, segons UNE-EN 13501-1, per a reparació estructural del formigó. (material) | 29.250 | 0.70 | 20.48 |
| mt08aaa010a | m³ | Aigua. (material) | 0.004 | 1.50 | 0.01 |
| mo020 | h | Oficial 1ª construcció. (mà d'obra) | 0.517 | 28.42 | 14.69 |
| mo113 | h | Peó ordinari construcció. (mà d'obra) | 0.517 | 23.81 | 12.31 |
| % | % | Costos directes complementaris | 2 % | 47.49 | 0.95 |
|  |  | Costos directes |  |  | 48.44 |
