# Additiu per a murter de rejuntat

- Propietat de l'arxiu: CYPE INGENIEROS, S.A.
- Format: FIEBDC-3/2002
- Divisa: EUR
- Costos indirectes: 3.00 %
- IVA: 21.00 %

## R Revestiments i extradossats

### RX Additius i fibres

#### RXA Additius

**RXA070** l Additiu per a murter de rejuntat.
Additiu líquid a base de polímers acrílics en dispersió aquosa Propam Látex "PROPAMSA", diluït en aigua amb una proporció en volum de 1:5, agregat a la mescla de murter de rejuntat per millorar les seves propietats.
Inclou: Execució de la mescla.
Criteri d'amidament de projecte: Volum mesurat segons documentació gràfica de Projecte.
Criteri de mesura d'obra: Es mesurarà el volum realment executat segons especificacions de Projecte.

| Codi | Ut | Descripció | Rendiment | Preu | Import |
|---|---|---|---|---|---|
| mt08adp010n | l | Additiu líquid a base de polímers acrílics en dispersió aquosa Propam Látex "PROPAMSA". (material) | 1.000 | 7.35 | 7.35 |
| op00tal020 |  | Trepant amb batedora. | 1.000 | 0.00 | 0.00 |
| mo111 | h | Peó especialitzat revocador. (mà d'obra) | 0.007 | 25.02 | 0.18 |
| % | % | Costos directes complementaris | 2 % | 7.53 | 0.15 |
|  |  | Costos directes |  |  | 7.68 |
