# Impregnació per a la protecció del formigó armat enfront de la corrosió

- Propietat de l'arxiu: CYPE Ingenieros S.A.
- Format: FIEBDC-3/2016
- Programa: Generador de preus de la construcció. CYPE Ingenieros, S.A.
- Data: 04/07/2024
- Divisa: EUR
- Costos indirectes: 3 %
- IVA: 21 %

## E Estructures

### EH Formigó armat

#### EHO Proteccions

**EHO040** m² Impregnació per a la protecció del formigó armat enfront de la corrosió.
Aplicació manual de dues mans d'impregnació incolora inhibidora de la corrosió per migració, Cortec 2020 "PROPAMSA", apta per estar en contacte amb aigua potable, (rendiment: 0,27 l/m²), per a la protecció del formigó armat enfront de la corrosió.
Inclou: Neteja de la superfície suport. Aplicació del producte.
Criteri d'amidament de projecte: Superfície mesurada segons documentació gràfica de Projecte.
Criteri de mesura d'obra: Es mesurarà la superfície realment executada segons especificacions de Projecte.

| Codi | Ut | Descripció | Rendiment | Preu | Import |
|---|---|---|---|---|---|
| mt27tso020a | l | Impregnació incolora inhibidora de la corrosió per migració, Cortec 2020 "PROPAMSA", apta per estar en contacte amb aigua potable, per a la protecció enfront de la corrosió d'elements de formigó armat i pretesat, segons UNE-EN 1504-2. (material) | 0.27 | 68.64 | 18.533 |
| mo020 | h | Oficial 1ª construcció. (mà d'obra) | 0.222 | 28.42 | 6.309 |
| mo113 | h | Peó ordinari construcció. (mà d'obra) | 0.222 | 23.81 | 5.286 |
| % | % | Costos directes complementaris | 2 % | 30.128 | 0.603 |
|  |  | Costos directes |  |  | 30.731 |
