# Reparació estructural de formigó, amb morter d'enduriment ràpid a base de ciment, modificat amb polímers

- Propietat de l'arxiu: CYPE Ingenieros S.A.
- Format: FIEBDC-3/2016
- Programa: Generador de preus de la construcció. CYPE Ingenieros, S.A.
- Data: 04/07/2024
- Divisa: EUR
- Costos indirectes: 3 %
- IVA: 21 %

## E Estructures

### EH Formigó armat

#### EHY Reparacions

**EHY012** m² Reparació estructural de formigó, amb morter d'enduriment ràpid a base de ciment, modificat amb polímers.
Aplicació manual de morter tixòtrop, d'enduriment ràpid (15 minuts), modificat amb polímers, reforçat amb fibres, resistent als sulfats, de retracció compensada, Propam Repar 910R "PROPAMSA", amb una resistència a compressió a 28 dies major o igual a 25 N/mm² i un mòdul d'elasticitat major o igual a 15000 N/mm², classe R3, tipus PCC, segons UNE-EN 1504-3, Euroclasse A1 de reacció al foc, segons UNE-EN 13501-1, en capa de 15 mm de gruix mitjà, amb acabat superficial remolinat amb esponja o remolinador, per a reparació i reforç estructural d'element de formigó.
Inclou: Preparació de la mescla. Aplicació del producte. Perfilat de les arestes. Curat.
Criteri d'amidament de projecte: Superfície mesurada segons documentació gràfica de Projecte.
Criteri de mesura d'obra: Es mesurarà la superfície realment executada segons especificacions de Projecte.

| Codi | Ut | Descripció | Rendiment | Preu | Import |
|---|---|---|---|---|---|
| mt09reo040a | kg | Morter tixòtrop, d'enduriment ràpid (15 minuts), modificat amb polímers, reforçat amb fibres, resistent als sulfats, de retracció compensada, Propam Repar 910R "PROPAMSA", amb una resistència a compressió a 28 dies major o igual a 25 N/mm² i un mòdul d'elasticitat major o igual a 15000 N/mm², classe R3, tipus PCC, segons UNE-EN 1504-3, Euroclasse A1 de reacció al foc, segons UNE-EN 13501-1, per a reparació estructural del formigó. (material) | 28.5 | 1.18 | 33.630 |
| mt08aaa010a | m³ | Aigua. (material) | 0.004 | 1.5 | 0.006 |
| mo020 | h | Oficial 1ª construcció. (mà d'obra) | 0.517 | 28.42 | 14.693 |
| mo113 | h | Peó ordinari construcció. (mà d'obra) | 0.517 | 23.81 | 12.310 |
| % | % | Costos directes complementaris | 2 % | 60.639 | 1.213 |
|  |  | Costos directes |  |  | 61.852 |

Residus:
- col·locació: mt09reo040a; factor de residu 0.0063

## Recursos

**mt09reo040a** kg Morter tixòtrop
Dades tècniques: Cost energètic 7.684 MJ; Emissió de CO2 0.474 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt08aaa010a** m³ Aigua
Dades tècniques: Cost energètic 60.000 MJ; Emissió de CO2 30.000 kg
